# L372 - FRS, Rothselberg - Eßweiler
Angebotsaufforderung (GAEB 90, DA83)
Eröffnung: 11.08.26 08:30
Währung: EUR
Auftraggeber: LBM Kaiserslautern

## L372 - FE, Rothselberg - Eßweiler, Fahrz
Datum: 09.07.26

### Bereich 01 BAUSTELLENEINRICHTUNG

#### Abschnitt 01.01 Baustelleneinrichtung

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0002 Baustelle räumen Dies. LV-Abschn.**
StL-Nr. 21910111202
Baustelle von allen Geräten, Anlagen, Einrichtungen und
dgl. räumen. Benutzte Flächen und Wege entsprechend dem
ursprünglichen Zustand herrichten. Soweit nicht für
bestimmte Leistungen für das Räumen der Baustelle gesonderte Positionen im Leistungsverzeichnis enthalten
sind, gilt die Pauschale
für alle Leistungen dieses Abschnittes des Leistungsverzeichnisses.
Menge: 1,000 Psch
Zuordnung: 101

### Bereich 02 Koordination

#### Abschnitt 02.01 KOORDINATION

**02.01.0001 Koordinierung**
Koordinierung Fahrzeugrückhaltesysteme
Eigenständige und rechtzeitige Koordinierung der
Arbeiten, Termine und Abläufe aller Leistungen mit der
Straßenbaufirma, dem Verkehrssicherungsunternehmen, dem
AG, sonstigen am Bau Beteiligten.
Die Leistungen sind so zu optimieren, dass es keine
Verzögerungen im Bauablauf gibt.
Ständige Absprachen und Abstimmungen insbesondere mit
dem AG und der Straßenbaufirma sind einzukalkulieren.
Für Leistungen wie z.B. SiGeKo ist dem AN des LOS 1
Zuarbeit zu leisten.
Diese Position gilt für die gesamte Baumaßnahme und
wird nur einmal vergütet.
Menge: 1,000 Psch

### Bereich 03 FAHRZEUGRÜCKHALTESYSTEME

#### Abschnitt 03.01 Vorarbeiten

**03.01.0001 AEK aus Stahl abbauen Anfangsk.*ESP*Profil A Behelfsabs. 4 m*Pfosten i. Boden HB 1*Teile verwerten**
StL-Nr. 22112900711131101
Anfangs-/Endkonstruktion (AEK) aus Stahl abbauen.
Anfangskonstruktion.
SE = Einfache Schutzplanke.
Holm Profil A.
Behelfsabsenkung 4,00 m.
Pfosten im Boden.
Pfosten in Boden, Homogenbereich HB 1 - FRS.
Pfostenlöcher entsprechend der sie umgebenden Fläche
schließen.
Konstruktionsteile nach Wahl des AN verwerten.
Menge: 1,000 St
Zuordnung: 129

**03.01.0002 AEK aus Stahl abbauen Anfangsk.*ESP*Profil A Regelabs. 12 m*Pfosten i. Boden HB 1*Teile verwerten**
StL-Nr. 22112900711111101
Anfangs-/Endkonstruktion (AEK) aus Stahl abbauen.
Anfangskonstruktion.
SE = Einfache Schutzplanke.
Holm Profil A.
Regelabsenkung 12,00 m.
Pfosten im Boden.
Pfosten in Boden, Homogenbereich HB 1 - FRS.
Pfostenlöcher entsprechend der sie umgebenden Fläche
schließen.
Konstruktionsteile nach Wahl des AN verwerten.
Menge: 3,000 St
Zuordnung: 129

*Hinweis*
Die SE ist in zwei nicht zusammenhängenden
Teilabschnitten abzubauen.

**03.01.0003 SE aus Stahl abbauen ESP*Profil A*Pfost. A 4,00 m HB 1*Pf.l. 1900-2500mm Teile verwerten**
StL-Nr. 22112900311110201
Schutzeinrichtung (SE) aus Stahl einschließlich sämtlicher Einzelteile abbauen.
SE = Einfache Schutzplanke.
Holm Profil A.
Mit Pfosten, Abstand = 4,00 m.
Pfosten in Boden, Homogenbereich HB 1 - FRS.
Pfostenlöcher entsprechend der sie umgebenden Fläche
schließen.
Pfostenlänge über 1900 bis 2500 mm.
Konstruktionsteile nach Wahl des AN verwerten.
Menge: 200,000 m
Zuordnung: 129

**03.01.0004 Geländer abbauen Brücke*Stahl*H = 1000 mm Pfosten abtr.**
StL-Nr. 2241213031112
Geländer nach Unterlagen des AG abbauen und nach Wahl
des AN verwerten.
Abrechnung nach Länge des Handlaufs zwischen den
Achsen der Endpfosten bzw. Endstäbe.
Geländer für Brücke.
Baustoff = Stahl.
Höhe des Geländers 1000 mm.
Pfosten abtrennen.
Menge: 30,000 m
Zuordnung: 121

**03.01.0005 Konstruktionsteile sortieren;lagern**
Wiederverwendbare Konstruktionsteile der SE in
Schutzplanken und Pfosten getrennt lagern und für die
Abholung durch die Straßenmeisterei vorbereiten. Die
noch verwendbaren Konstruktionsteile werden vor dem
Abbau durch die SM gekennzeichnet.
Menge: 100,000 m

#### Abschnitt 03.02 Montage

**03.02.0001 SE am äußeren Fahrbahnrand herst. Stahl*N2*max. W5*A o.gel.u.formag.T.*abf. Böschung HB 1**
StL-Nr. 22112910311511201
Schutzeinrichtung (SE) am äußeren Fahrbahnrand einschließlich erforderlicher systembedingter Arbeiten
herstellen. Abgerechnet wird die Baulänge. SE nach den
"Technischen Kriterien für den Einsatz von Fahrzeug-
Rückhaltesystemen in Deutschland".
SE aus Stahl.
Aufhaltestufe = N2.
Wirkungsbereichsklasse maximal W5.
Anprallheftigkeitsstufe = A.
Schutzeinrichtung ohne gelöste Teile mit einer Masse
größer 2 kg im Anprallversuch nach DIN EN 1317. Schutzeinrichtung ohne formaggressive Teile.
Schutzeinrichtung mit Nachweis für den Einsatz bei beengten Verhältnissen (schmales Bankett) an abfallender
Böschung.
Aufstellung in Boden, Homogenbereich HB 1 - FRS.
Menge: 865,000 m
Zuordnung: 129

**03.02.0002 SE am äußeren Fahrbahnrand herst. Stahl*N2*max. W3*max. B o.gel.u.formag.T.*abf. Böschung HB 1**
StL-Nr. 22112910311321201
Schutzeinrichtung (SE) am äußeren Fahrbahnrand einschließlich erforderlicher systembedingter Arbeiten
herstellen. Abgerechnet wird die Baulänge. SE nach den
"Technischen Kriterien für den Einsatz von Fahrzeug-
Rückhaltesystemen in Deutschland".
SE aus Stahl.
Aufhaltestufe = N2.
Wirkungsbereichsklasse maximal W3.
Anprallheftigkeitsstufe maximal B.
Schutzeinrichtung ohne gelöste Teile mit einer Masse
größer 2 kg im Anprallversuch nach DIN EN 1317. Schutzeinrichtung ohne formaggressive Teile.
Schutzeinrichtung mit Nachweis für den Einsatz bei beengten Verhältnissen (schmales Bankett) an abfallender
Böschung.
Aufstellung in Boden, Homogenbereich HB 1 - FRS.
Menge: 30,000 m
Zuordnung: 129

**03.02.0003 SE am äußeren Fahrbahnrand herst. Stahl*N2*max. W3*max. B o.gel.u.formag.T.*abf. Böschung HB 1**
StL-Nr. 22112910311321201
Schutzeinrichtung (SE) am äußeren Fahrbahnrand einschließlich erforderlicher systembedingter Arbeiten
herstellen. Abgerechnet wird die Baulänge. SE nach den
"Technischen Kriterien für den Einsatz von Fahrzeug-
Rückhaltesystemen in Deutschland".
SE aus Stahl.
Aufhaltestufe = N2.
Wirkungsbereichsklasse maximal W3.
Anprallheftigkeitsstufe maximal B.
Schutzeinrichtung ohne gelöste Teile mit einer Masse
größer 2 kg im Anprallversuch nach DIN EN 1317. Schutzeinrichtung ohne formaggressive Teile.
Schutzeinrichtung mit Nachweis für den Einsatz bei beengten Verhältnissen (schmales Bankett) an abfallender
Böschung.
Aufstellung in Boden, Homogenbereich HB 1 - FRS.
Menge: 10,000 m
Zuordnung: 129

**03.02.0004 AEK für FRS herstellen*min. P2 A x1*y1*Z1*A*HB 1**
StL-Nr. 22112912291111101
Anfangs-/Endkonstruktion (AEK) für Fahrzeug Rückhaltesystem (FRS) einschließlich erforderlicher systembedingter Arbeiten herstellen. AEK nach den "Technischen
Kriterien für den Einsatz von Fahrzeug-
Rückhaltesystemen in Deutschland".
AEK an OZ '03.03.0001'
Leistungsklasse mindestens P2 A, einbahnig.
Dauerhafte seitliche Auslenkung Da = Klasse x1.
Dauerhafte seitliche Auslenkung Dd = Klasse y1.
Klasse des Abprallbereiches Z1.
Anprallheftigkeitsstufe = A.
Aufstellung in Boden, Homogenbereich HB 1 - FRS.
Menge: 7,000 St
Zuordnung: 129

*Hinweis*
Die AEK ist als 4 m Kurzabsenkung mit Radius
vorgesehen.

**03.02.0005 AEK für FRS herstellen*min. P2 A x1*y1*Z1*A*HB 1**
StL-Nr. 22112912291111101
Anfangs-/Endkonstruktion (AEK) für Fahrzeug Rückhaltesystem (FRS) einschließlich erforderlicher systembedingter Arbeiten herstellen. AEK nach den "Technischen
Kriterien für den Einsatz von Fahrzeug-
Rückhaltesystemen in Deutschland".
AEK an OZ '03.03.0001'
Leistungsklasse mindestens P2 A, einbahnig.
Dauerhafte seitliche Auslenkung Da = Klasse x1.
Dauerhafte seitliche Auslenkung Dd = Klasse y1.
Klasse des Abprallbereiches Z1.
Anprallheftigkeitsstufe = A.
Aufstellung in Boden, Homogenbereich HB 1 - FRS.
Menge: 1,000 St
Zuordnung: 129

*Hinweis*
Die AEK ist als 4m Kurzabsenkung mit Radius vorgesehen.

**03.02.0006 AEK für FRS herstellen*min. P2 A x1*y1*Z1*A*HB 1**
StL-Nr. 22112912291111101
Anfangs-/Endkonstruktion (AEK) für Fahrzeug Rückhaltesystem (FRS) einschließlich erforderlicher systembedingter Arbeiten herstellen. AEK nach den "Technischen
Kriterien für den Einsatz von Fahrzeug-
Rückhaltesystemen in Deutschland".
AEK an OZ '03.03.0003'
Leistungsklasse mindestens P2 A, einbahnig.
Dauerhafte seitliche Auslenkung Da = Klasse x1.
Dauerhafte seitliche Auslenkung Dd = Klasse y1.
Klasse des Abprallbereiches Z1.
Anprallheftigkeitsstufe = A.
Aufstellung in Boden, Homogenbereich HB 1 - FRS.
Menge: 2,000 St
Zuordnung: 129

**03.02.0007 AEK für FRS herstellen*min. P2 A x1*max. y2*Z2*A*HB 1**
StL-Nr. 22112912291122101
Anfangs-/Endkonstruktion (AEK) für Fahrzeug Rückhaltesystem (FRS) einschließlich erforderlicher systembedingter Arbeiten herstellen. AEK nach den "Technischen
Kriterien für den Einsatz von Fahrzeug-
Rückhaltesystemen in Deutschland".
AEK an OZ '03.03.0001'
Leistungsklasse mindestens P2 A, einbahnig.
Dauerhafte seitliche Auslenkung Da = Klasse x1.
Dauerhafte seitliche Auslenkung Dd maximal Klasse y2.
Klasse des Abprallbereiches Z2.
Anprallheftigkeitsstufe = A.
Aufstellung in Boden, Homogenbereich HB 1 - FRS.
Menge: 2,000 St
Zuordnung: 129

**03.02.0008 FRS-Pfosten erschwert einbr. (Zul.)*erschw. Rammen**
StL-Nr. 22112916791
Pfosten des Fahrzeug-Rückhaltesystems (FRS) unter erschwerten Bedingungen einbringen. Vergütet wird der
Mehraufwand gegenüber dem Homogenbereich HB 1 - FRS als
Zulage.
Zulage zu OZ '03.01.0001.'
Erschwernis = erschwertes Rammen.
Menge: 110,000 St
Zuordnung: 129

**03.02.0009 FRS-Pfosten erschwert einbr. (Zul.)*erschw. Rammen**
StL-Nr. 22112916791
Pfosten des Fahrzeug-Rückhaltesystems (FRS) unter erschwerten Bedingungen einbringen. Vergütet wird der
Mehraufwand gegenüber dem Homogenbereich HB 1 - FRS als
Zulage.
Zulage zu OZ '03.01.0002.'
Erschwernis = erschwertes Rammen.
Menge: 8,000 St
Zuordnung: 129

**03.02.0010 FRS-Pfosten erschwert einbr. (Zul.)*erschw. Rammen**
StL-Nr. 22112916791
Pfosten des Fahrzeug-Rückhaltesystems (FRS) unter erschwerten Bedingungen einbringen. Vergütet wird der
Mehraufwand gegenüber dem Homogenbereich HB 1 - FRS als
Zulage.
Zulage zu OZ '03.01.0003.'
Erschwernis = erschwertes Rammen.
Menge: 5,000 St
Zuordnung: 129

**03.02.0011 SE mit Halbmesser herst. (Zul.)*R ü.30-200,00 m**
StL-Nr. 22112914494
Schutzeinrichtung (SE) als Konstruktion mit Halbmesser
herstellen. Vergütet wird der Mehraufwand gegenüber der
Herstellung der angegebenen Position als Zulage.
Zulage zu OZ '03.01.0001. '
Konstruktion mit Halbmesser über 30,00 m bis 200,00 m.
Menge: 220,000 m
Zuordnung: 129

**03.02.0012 SE mit Halbmesser herst. (Zul.)*R bis 5,00 m**
StL-Nr. 22112914491
Schutzeinrichtung (SE) als Konstruktion mit Halbmesser
herstellen. Vergütet wird der Mehraufwand gegenüber der
Herstellung der angegebenen Position als Zulage.
Zulage zu OZ '03.01.0005. '
Konstruktion mit Halbmesser bis 5,00 m.
Menge: 4,000 m
Zuordnung: 129

**03.02.0013 SE mit Halbmesser herst. (Zul.)*R bis 5,00 m**
StL-Nr. 22112914491
Schutzeinrichtung (SE) als Konstruktion mit Halbmesser
herstellen. Vergütet wird der Mehraufwand gegenüber der
Herstellung der angegebenen Position als Zulage.
Zulage zu OZ '03.01.0006. '
Konstruktion mit Halbmesser bis 5,00 m.
Menge: 8,000 m
Zuordnung: 129

### Bereich 04 LEITPFOSTEN

#### Abschnitt 04.01 Demontage

**04.01.0001 Leitpfosten abbauen Pf.m.Stahleinschl*erf. Erdarbeiten**
StL-Nr. 2211290574199
Leitpfosten abbauen.
Abbauteil = Sockelleitpfosten einschließlich Stahleinschlagsockel.
Erforderliche Erdarbeiten ausführen. Vorhandene Pfostenlöcher entsprechend der sie umgebenden Fläche
schließen.
Abbauteile 'nach Güte und Widerverwendbarkeit
sortieren. Wiederverwendbar Leitpfosten auf der
Baustelle lagern und für Abholung der Straßenmeisterei
vorbereiten. Nicht mehr Widerverwendbare Leitpfosten
nach Wahl des AN verwerten'
Menge: 65,000 St
Zuordnung: 129

**04.01.0002 Leitpfosten abbauen Aufsatzleitpfost.*erf. Erdarbeiten**
StL-Nr. 2211290577199
Leitpfosten abbauen.
Abbauteil = Aufsatzleitpfosten.
Erforderliche Erdarbeiten ausführen. Vorhandene Pfostenlöcher entsprechend der sie umgebenden Fläche
schließen.
Abbauteile 'nach Güte und Widerverwendbarkeit
sortieren. Wiederverwendbar Leitpfosten auf der
Baustelle lagern und für Abholung der Straßenmeisterei
vorbereiten. Nicht mehr Widerverwendbare Leitpfosten
nach Wahl des AN verwerten.'
Menge: 15,000 St
Zuordnung: 129

#### Abschnitt 04.02 Montage

*Hinweis*
Lieferort der Leitpfosten innerhalb des Baufeldes

**04.02.0001 Leitpfosten liefern Leitpf.selbstaufr*m.Rohrausst. 3mm Aussteif. 0,75 m*Refl.beids. weiß Typ R2, Kl. 2*St.einschl.sockel**
StL-Nr. 22112940762214001
Leitpfosten aus Niederdruckpolyäthylen (PE-HD) liefern
und abladen. Lieferort nach Unterlagen des AG. Alle
Stahlteile feuerverzinkt.
Leitpfosten, selbstaufrichtend, Länge 1,05 m.
Mit Rohraussteifung, Wanddicke 3 mm.
Aussteifungslänge 0,75 m.
Retroreflektoren beidseitig, weiß.
Retroreflektoren Typklasse R2, Klasse 2.
Stahleinschlagsockel, feuerverzinkt.
Menge: 65,000 St
Zuordnung: 129

*Hinweis*
Lieferort der Leitpfosten innerhalb des Baufeldes

**04.02.0002 Leitpfosten liefern Leitpf.selbstaufr*m.Rohrausst. 3mm Aussteif. 0,5 m*Refl.beids. weiß Typ R2, Kl. 2*St.halt.IPE/Sigma**
StL-Nr. 22112940782114005
Leitpfosten aus Niederdruckpolyäthylen (PE-HD) liefern
und abladen. Lieferort nach Unterlagen des AG. Alle
Stahlteile feuerverzinkt.
Aufsatzleitpfosten, selbstaufrichtend, Länge 0,55 m.
Mit Rohraussteifung, Wanddicke 3 mm.
Aussteifungslänge 0,50 m.
Retroreflektoren beidseitig, weiß.
Retroreflektoren Typklasse R2, Klasse 2.
Stahlhalterung, feuerverzinkt auf Pfosten IPE
100/Sigma100.
Menge: 20,000 St
Zuordnung: 129

*Hinweis*
Die Abstände der Leitpfosten sind in den
Kurvenbereichen in Abstimmung der BÜ des AN enger zu
wählen.

**04.02.0003 Leitpfosten aufstellen Leitpf.selbstaufr*m.Rohrausst. 3mm Aussteif. 0,75 m*Refl.beids. weiß Typ R2, Kl. 2*St.einschl.sockel HB 1**
StL-Nr. 22112940362214011
Leitpfosten aus Niederdruckpolyäthylen (PE-HD) aufstellen.
Leitpfosten, selbstaufrichtend, Länge 1,05 m.
Mit Rohraussteifung, Wanddicke 3 mm.
Aussteifungslänge 0,75 m.
Retroreflektoren beidseitig, weiß.
Retroreflektoren Typklasse R2, Klasse 2.
Stahleinschlagsockel, feuerverzinkt.
Leitpfosten in Boden, Homogenbereich HB 1 - FRS. Erforderliche Erdarbeiten ausführen, die die Pfosten umgebende Fläche wieder herstellen, überschüssigen Boden
flächenhaft verteilen.
Menge: 65,000 St
Zuordnung: 129

*Hinweis*
Die Abstände der Leitpfosten sind in den
Kurvenbereichen mit Abstimmung der BÜ des AN enger zu
wählen.

**04.02.0004 Leitpfosten aufstellen Leitpf.selbstaufr*m.Rohrausst. 3mm Aussteif. 0,5 m*Refl.beids. weiß Typ R2, Kl. 2*St.halt.IPE/Sigma**
StL-Nr. 22112940382114059
Leitpfosten aus Niederdruckpolyäthylen (PE-HD) aufstellen.
Aufsatzleitpfosten, selbstaufrichtend, Länge 0,55 m.
Mit Rohraussteifung, Wanddicke 3 mm.
Aussteifungslänge 0,50 m.
Retroreflektoren beidseitig, weiß.
Retroreflektoren Typklasse R2, Klasse 2.
Stahlhalterung, feuerverzinkt auf Pfosten IPE 100/Sigma
100.
Leitpfosten 'mit Befestigung auf FRS einbauen'
Menge: 20,000 St
Zuordnung: 129

USt %: 19,00
